# Spurrinnenprogramm2026Unterstützungsleistung Weißmarkierung
Angebotsaufforderung (GAEB 90, DA83)
Währung: EUR
Auftraggeber: Autobahn GmbH des Bundes

## Spurrinnenprogramm2026Unterstützungsleis
Datum: 13.04.26

### Abschnitt 00 Weißmarkierungsarbeiten

#### Unterabschnitt 00.00 Vorarbeiten

**00.00.0001 Markierungsfläche trocknen**
StL-Nr. 221131105
Fläche für Markierung schonend trocknen. Abgerechnet
wird die zu markierende Fläche. Bei Pfeil, Buchstabe,
Ziffer, Verkehrsschild und Piktogramm ergibt sich die
Fläche aus dem kleinsten umschließenden Rechteck.
Menge: 50,000 m2
Zuordnung: 131

**00.00.0002 Markierungsfläche reinigen Saugkehrwagen**
StL-Nr. 22113111002
Fläche für Markierung reinigen. Kehrgut aufnehmen und
nach Wahl des AN verwerten. Abgerechnet wird die zu
markierende Fläche. Bei Pfeil, Buchstabe, Ziffer, Verkehrsschild, und Piktogramm ergibt sich die Fläche aus
dem kleinsten umschließenden Rechteck.
Reinigung mit Saugkehrwagen.
Menge: 50,000 m2
Zuordnung: 131

**00.00.0003 Längsmarkierung entfernen durchg.Fb.begr.*Breite 0,30 m Folie*a.Asphaltdecksch. Deckenerneuerung*feinstfräsen Abf.d. Verw.zuf.**
StL-Nr. 22113100514411101
Längsmarkierung einschl. evtl. Sperrflächenumrandung
entfernen. Abgerechnet wird der entfernte Strich, bei
Doppelstrichen zwei Striche.
Durchgehender Strich als Fahrbahnbegrenzung.
Strichbreite = 0,30 m.
Markierungsstoffart = Folie.
Auf Asphaltdeckschicht.
Entfernen für Deckenerneuerung.
Durch Feinstfräsen.
Abfall aufnehmen und nach Wahl des AN verwerten.
Menge: 300,000 m
Zuordnung: 131

**00.00.0004 Längsmarkierung entfernen durchg.Fb.begr.*Breite 0,15 m Folie*a.Asphaltdecksch. Deckenerneuerung*feinstfräsen Abf.d. Verw.zuf.**
StL-Nr. 22113100512411101
Längsmarkierung einschl. evtl. Sperrflächenumrandung
entfernen. Abgerechnet wird der entfernte Strich, bei
Doppelstrichen zwei Striche.
Durchgehender Strich als Fahrbahnbegrenzung.
Strichbreite = 0,15 m.
Markierungsstoffart = Folie.
Auf Asphaltdeckschicht.
Entfernen für Deckenerneuerung.
Durch Feinstfräsen.
Abfall aufnehmen und nach Wahl des AN verwerten.
Menge: 100,000 m
Zuordnung: 131

**00.00.0005 Längsmarkierung entfernen Leitlinie 1zu2*Breite 0,15 m Folie*a.Asphaltdecksch. Deckenerneuerung*feinstfräsen Abf.d. Verw.zuf.**
StL-Nr. 22113100532411101
Längsmarkierung einschl. evtl. Sperrflächenumrandung
entfernen. Abgerechnet wird der entfernte Strich, bei
Doppelstrichen zwei Striche.
Unterbrochener Strich; Verhältnis Strich/Lücke 1 zu 2
als Leitlinie.
Strichbreite = 0,15 m.
Markierungsstoffart = Folie.
Auf Asphaltdeckschicht.
Entfernen für Deckenerneuerung.
Durch Feinstfräsen.
Abfall aufnehmen und nach Wahl des AN verwerten.
Menge: 1572,000 m
Zuordnung: 131

**00.00.0006 Längsmarkierung entfernen Blockmark. 1 zu 1*Breite 0,30 m Folie*a.Asphaltdecksch. Deckenerneuerung*feinstfräsen Abf.d. Verw.zuf.**
StL-Nr. 22113100544411101
Längsmarkierung einschl. evtl. Sperrflächenumrandung
entfernen. Abgerechnet wird der entfernte Strich, bei
Doppelstrichen zwei Striche.
Unterbrochener Strich; Verhältnis Strich/Lücke 1 zu 1
als Fahrbahnbegrenzung (Blockmarkierung).
Strichbreite = 0,30 m.
Markierungsstoffart = Folie.
Auf Asphaltdeckschicht.
Entfernen für Deckenerneuerung.
Durch Feinstfräsen.
Abfall aufnehmen und nach Wahl des AN verwerten.
Menge: 300,000 m
Zuordnung: 131

#### Unterabschnitt 00.01 Applikation

*Hinweis*
Die Fahrbahnmarkierungsarbeiten sind im Zuge der
Baustellenabsicherung durchzuführen.

**00.01.0001 Längsmarkierung Typ II herstellen durchg.Fb.begr.*Breite 0,15 m mit Vormarkierung*Kaltplastikmasse*P 7 grobstr. Decke**
StL-Nr. 22113150512169021
Längsmarkierung Typ II einschl. evtl.
Sperrflächenumrandung als endgültige Markierung herstellen. Abgerechnet wird der markierte Strich, bei
Doppelstrichen zwei Striche.
Durchgehend als Fahrbahnbegrenzung.
Strichbreite = 0,15 m.
Strich mit Vormarkierung.
Markierungssystem aus reaktivem Stoff, nicht spritzbar
(Kaltplastikmasse).
Als System 'Agglomeratmarkierung, unregelmäßig
angeordnet. Für die Nachstreumittel Brechungsindex 1.6.
Die zu verwendenden Dop-On-Glasperlen müssen 100%
Titan-Aluminiumsilikat-Reflexglaskugeln Klasse A nach
EN 1423 mit Brechungsindex nd > 1,6 für erhöhten
Rückreflexionswert sein. Eine Siebkurve 300-850 µ und
entsprechende Beschichtung für bessere Haftung auf
Kaltplastiken ist zu verwenden. Der Brechungsindex muss
nachgewiesen werden durch einen Nachweis des
Perlenherstellers. Die Mischung Titan-Aluminiumsilikat
ist durch den Hersteller entsprechend zu bestätigen '
Verkehrsklasse = P 7.
Markierung auf grobstrukturierter Asphaltdeckschicht.
Menge: 1400,000 m
Zuordnung: 131

**00.01.0002 Längsmarkierung Typ II herstellen Leitlinie 1 zu 2*Breite 0,15 m mit Vormarkierung*Kaltplastikmasse*P 7 grobstr. Decke**
StL-Nr. 22113150532169021
Längsmarkierung Typ II einschl. evtl.
Sperrflächenumrandung als endgültige Markierung herstellen. Abgerechnet wird der markierte Strich, bei
Doppelstrichen zwei Striche.
Unterbrochen; Verhältnis Strich/Lücke 1 zu 2 als Leitlinie.
Strichbreite = 0,15 m.
Strich mit Vormarkierung.
Markierungssystem aus reaktivem Stoff, nicht spritzbar
(Kaltplastikmasse).
Als System 'Agglomeratmarkierung, unregelmäßig
angeordnet. Für die Nachstreumittel Brechungsindex 1.6.
Die zu verwendenden Dop-On-Glasperlen müssen 100%
Titan-Aluminiumsilikat-Reflexglaskugeln Klasse A nach
EN 1423 mit Brechungsindex nd > 1,6 für erhöhten
Rückreflexionswert sein. Eine Siebkurve 300-850 µ und
entsprechende Beschichtung für bessere Haftung auf
Kaltplastiken ist zu verwenden. Der Brechungsindex muss
nachgewiesen werden durch einen Nachweis des
Perlenherstellers. Die Mischung Titan-Aluminiumsilikat
ist durch den Hersteller entsprechend zu bestätigen '
Verkehrsklasse = P 7.
Markierung auf grobstrukturierter Asphaltdeckschicht.
Menge: 2220,000 m
Zuordnung: 131

**00.01.0003 Längsmarkierung Typ II herstellen durchg.Fb.begr.*Breite 0,30 m mit Vormarkierung*Kaltplastikmasse*P 7 grobstr. Decke**
StL-Nr. 22113150514169021
Längsmarkierung Typ II einschl. evtl.
Sperrflächenumrandung als endgültige Markierung herstellen. Abgerechnet wird der markierte Strich, bei
Doppelstrichen zwei Striche.
Durchgehend als Fahrbahnbegrenzung.
Strichbreite = 0,30 m.
Strich mit Vormarkierung.
Markierungssystem aus reaktivem Stoff, nicht spritzbar
(Kaltplastikmasse).
Als System 'Agglomeratmarkierung, unregelmäßig
angeordnet. Für die Nachstreumittel Brechungsindex 1.6.
Die zu verwendenden Dop-On-Glasperlen müssen 100%
Titan-Aluminiumsilikat-Reflexglaskugeln Klasse A nach
EN 1423 mit Brechungsindex nd > 1,6 für erhöhten
Rückreflexionswert sein. Eine Siebkurve 300-850 µ und
entsprechende Beschichtung für bessere Haftung auf
Kaltplastiken ist zu verwenden. Der Brechungsindex muss
nachgewiesen werden durch einen Nachweis des
Perlenherstellers. Die Mischung Titan-Aluminiumsilikat
ist durch den Hersteller entsprechend zu bestätigen '
Verkehrsklasse = P 7.
Markierung auf grobstrukturierter Asphaltdeckschicht.
Menge: 4200,000 m
Zuordnung: 131

**00.01.0004 Längsmarkierung Typ II herstellen Blockmark. 1 zu 1*Breite 0,30 m mit Vormarkierung*Kaltplastikmasse*P 7 grobstr. Decke**
StL-Nr. 22113150544169021
Längsmarkierung Typ II einschl. evtl.
Sperrflächenumrandung als endgültige Markierung herstellen. Abgerechnet wird der markierte Strich, bei
Doppelstrichen zwei Striche.
Unterbrochen; Verhältnis Strich/Lücke 1 zu 1 als Fahrbahnbegrenzung (Blockmarkierung).
Strichbreite = 0,30 m.
Strich mit Vormarkierung.
Markierungssystem aus reaktivem Stoff, nicht spritzbar
(Kaltplastikmasse).
Als System 'Agglomeratmarkierung, unregelmäßig
angeordnet. Für die Nachstreumittel Brechungsindex 1.6.
Die zu verwendenden Dop-On-Glasperlen müssen 100%
Titan-Aluminiumsilikat-Reflexglaskugeln Klasse A nach
EN 1423 mit Brechungsindex nd > 1,6 für erhöhten
Rückreflexionswert sein. Eine Siebkurve 300-850 µ und
entsprechende Beschichtung für bessere Haftung auf
Kaltplastiken ist zu verwenden. Der Brechungsindex muss
nachgewiesen werden durch einen Nachweis des
Perlenherstellers. Die Mischung Titan-Aluminiumsilikat
ist durch den Hersteller entsprechend zu bestätigen '
Verkehrsklasse = P 7.
Markierung auf grobstrukturierter Asphaltdeckschicht.
Menge: 1230,000 m
Zuordnung: 131

**00.01.0005 Längsmarkierung Typ II herstellen Blockmark. 1 zu 1*Breite 0,30 m mit Vormarkierung*Folie*P 7 grobstr. Decke**
StL-Nr. 22113150544189021
Längsmarkierung Typ II einschl. evtl.
Sperrflächenumrandung als endgültige Markierung herstellen. Abgerechnet wird der markierte Strich, bei
Doppelstrichen zwei Striche.
Unterbrochen; Verhältnis Strich/Lücke 1 zu 1 als Fahrbahnbegrenzung (Blockmarkierung).
Strichbreite = 0,30 m.
Strich mit Vormarkierung.
Markierungssystem aus Folie.
Als System ',profilierte Folie mit Bitumengrundstrich,
Foliendicke: min. 2,5mm, Griffigkeit: S3 '
Verkehrsklasse = P 7.
Markierung auf grobstrukturierter Asphaltdeckschicht.
Menge: 1118,000 m
Zuordnung: 131

**00.01.0006 Längsmarkierung Typ II herstellen durchg.Fb.begr.*Breite 0,15 m mit Vormarkierung*Folie*P 7 grobstr. Decke**
StL-Nr. 22113150512189021
Längsmarkierung Typ II einschl. evtl.
Sperrflächenumrandung als endgültige Markierung herstellen. Abgerechnet wird der markierte Strich, bei
Doppelstrichen zwei Striche.
Durchgehend als Fahrbahnbegrenzung.
Strichbreite = 0,15 m.
Strich mit Vormarkierung.
Markierungssystem aus Folie.
Als System ',profilierte Folie mit Bitumengrundstrich,
Foliendicke: min. 2,5mm, Griffigkeit: S '
Verkehrsklasse = P 7.
Markierung auf grobstrukturierter Asphaltdeckschicht.
Menge: 670,000 m
Zuordnung: 131

**00.01.0007 Längsmarkierung Typ II herstellen Leitlinie 1 zu 2*Breite 0,15 m mit Vormarkierung*Folie*P 7 grobstr. Decke**
StL-Nr. 22113150532189021
Längsmarkierung Typ II einschl. evtl.
Sperrflächenumrandung als endgültige Markierung herstellen. Abgerechnet wird der markierte Strich, bei
Doppelstrichen zwei Striche.
Unterbrochen; Verhältnis Strich/Lücke 1 zu 2 als Leitlinie.
Strichbreite = 0,15 m.
Strich mit Vormarkierung.
Markierungssystem aus Folie.
Als System ',profilierte Folie mit Bitumengrundstrich,
Foliendicke: min. 2,5mm, Griffigkeit: S 3 '
Verkehrsklasse = P 7.
Markierung auf grobstrukturierter Asphaltdeckschicht.
Menge: 3906,000 m
Zuordnung: 131

**00.01.0008 Längsmarkierung Typ II herstellen durchg.Fb.begr.*Breite 0,30 m mit Vormarkierung*Folie*P 7 grobstr. Decke**
StL-Nr. 22113150514189021
Längsmarkierung Typ II einschl. evtl.
Sperrflächenumrandung als endgültige Markierung herstellen. Abgerechnet wird der markierte Strich, bei
Doppelstrichen zwei Striche.
Durchgehend als Fahrbahnbegrenzung.
Strichbreite = 0,30 m.
Strich mit Vormarkierung.
Markierungssystem aus Folie.
Als System ',profilierte Folie mit Bitumengrundstrich,
Foliendicke: min. 2,5mm, Griffigkeit: S '
Verkehrsklasse = P 7.
Markierung auf grobstrukturierter Asphaltdeckschicht.
Menge: 9210,000 m
Zuordnung: 131

#### Unterabschnitt 00.02 Prüfungen, Sonstiges

**00.02.0001 Prüfung fertige Leistung Neuzustand Typ II über 1-10 km**
StL-Nr. 2211316052902
Durchführung der Prüfung der fertigen Leistung je Markierungssystem im Neuzustand durch eine anerkannte
Prüfstelle.
Markierung Typ II
Markierungssystem aus 'Folie / Kaltplastik-Agglomerate'
Längsmarkierung, zu beurteilende Länge über 1 km bis 10
km (drei Messabschnitte).
Menge: 18,000 St
Zuordnung: 131

**00.02.0002 Hilfsleist. für Kontrollprüfungen ü. 30 bis 60 Min.**
StL-Nr. 22113161002
Hilfsleistungen für Kontrollprüfungen. Vergütet werden
alle Aufwendungen für Hilfsleistungen sowie der Stillstand des Geräts, ggf. davon abhängige Geräte sowie die
Kosten des hierfür eingesetzten Personals einschließlich sämtlicher Zuschläge. Geeignete Probebehälter und
Probeträger liefern.
Dauer der Kontrollprüfungen über 30 Minuten bis 60 Mi-
nuten.
Menge: 9,000 St
Zuordnung: 131

**00.02.0003 Arbeiten am Wochenende**
Es sind alle Kosten einzurechnen, die für
Fahrbahnmarkierungsarbeiten am Sonntag/Feiertag
zusätzlich anfallen: Personal

als Zulage pro Sonntag/Feiertag
Menge: 7,000 St

**00.02.0004 Nachtzulage**
Es sind alle Kosten einzurechnen, die für Arbeiten in
der Nacht zusätzlich anfallen: Zulagen Personal,
Beleuchtung, Zuschlag aufgrund reduzierter
Tagesleistung etc.

als Zulage pro Nachteinsatz
Menge: 15,000 St

USt %: 19,00
